# Muster-Leistungsbeschreibung
Leistungsbeschreibung (GAEB 90, DA81)
Währung: EUR

## Reparatur- und Betonersatzmörtel
Datum: 12.09.25

### Titel 00001 Positionen

**00001.0001 Mineralischer Korrosionsschutz und Haftbrücke (Betofix KHB SR)**
*** Bedarfsposition ohne GB
Aufbringen einer sulfatresistenten
Korrosionsschutzbeschichtung auf den vorbereiteten
Bewehrungsstählen und
einer sulfatresistenten Haftbrücke
auf den vorbereiteten mineralischen Untergrund
mit dem 1-komponentigen, zementgebundenen,
kunststoffvergüteten Schlämmmörtel Remmers Betofix
KHB SR.

Korrosionsschutz:
Arbeitsgänge: 2
Schichtdicke je AG: ? 1 mm

Haftbrücke:
Arbeitsgänge: 1
Schichtdicke: ? 1 mm

Verbrauch:
ca. 1,8 kg/m²/mm Remmers Betofix KHB SR <1079>
Einheit: m2

**00001.0002 Montage- und Reparaturmörtel (Betofix R2 SR rapid)**
*** Grundposition ZZ 001.0
Liefern und Herstellen eines frühbelastbaren Montage-
und Reparaturmörtels mit Remmers Betofix R2 SR rapid.

Verbrauch:
ca. 1,8 kg/dm³ Remmers Betofix R2 SR <1004>
Einheit: ltr

**00001.0003 Mineralischer Betonersatz SR PCC I+II (Betofix R4 SR)**
*** Wahlposition ZZ 001.1
Liefern und Herstellen eines faserverstärkten PCC/SPCC
zur statischen Instandsetzung von Betonbauwerken
mit Remmers Betofix R4 SR.

Verbrauch:
ca. 2,0 kg/m²/mm Schichtdicke, bzw. ca. 2,0 kg/dm³.
Remmers Betofix R4 SR <1084>
Einheit: ltr

**00001.0004 Mineralischer Betonersatz nach DIN 1504-3 (Betofix XWW4)**
*** Wahlposition ZZ 001.2
Reprofilierung von Fehlstellen im Beton
mit Remmers Betofix XWW4
einem Reparaturmörtel im Abwasserbereich mit besonders
hohem chemischen Angriff (XBSK).

Verbrauch:
ca. 2,0 kg/m²/mm Schichtdicke, bzw. ca. 2,0 kg/dm³.
Remmers Betofix XWW4 <1109>
Einheit: ltr

**00001.0005 Nachbehandlung (Betofix NBM)**
*** Bedarfsposition ohne GB
Nachbehandlung der fertiggestellten, noch frischen
Oberflächen mit Betofix NBM,
einem Nachbehandlungsmittel für den allgemeinen
Betonbau
 und Beton für Verkehrsbauwerke.
Material in zweifachem Arbeitsgang gleichmäßig
auftragen.
Materialauftrag erfolgt auf die mattfeuchte
Betonoberfläche.

Verbrauch:
ca. 150 ml/m² Remmers Betofix NBM <1230>
Einheit: m2
